# Neubau Übergangsunterkunft Kelmesberg_Neubau
Angebotsaufforderung (GAEB DA XML 3.3, DA83)
Projekt: 473
Währung: EUR
Erstellt mit: GXML Toolbox V3.3 R20220330, ORCA AVA 27 27.00.00, 16.12.2025

## Allgemeine Vorbemerkungen
Allgemeine Vorbemerkungen

Die Kupferstadt Stolberg beabsichtigt den Neubau des Übergangswohnheimes für obdachlose Menschen, Kelmesberg. Zur Ausschreibung kommt hier das Gewerk Estricharbeiten  für die Herstellung von Estrichböden im UG aller Bauteile und EG von BT A1 u. A1, Hergestellt werden soll ein Zementverbundestrich im gesamten UG und  und ein Heizestrich auf Dämmlage im EG von BT A1 und A2

Alle nicht zur Bearbeitung freigegebenen Flächen dürfen während der Baumaßnahme nur in Ausnahmefällen befahren werden und die Beanspruchung ist auf das mit der Bauleitung abgestimmte, notwendige Minimum zu beschränken. Alle von der Stadt zur Verfügung gestellten Baustelleneinrichtungs-  und Lagerflächen sind nach Räumung der Baustelle besenrein an den Bauherrn zurückzugeben.

Während der Bauzeit vom AN verursachte Beschädigungen und Verschmutzungen sind für den Bauherrn kostenneutral zu beseitigen. Alle hier beschriebenen örtlichen Einschränkungen und Gegebenheiten sowie ggf. notwendigen Maßnahmen zum Schutz vorhandener Oberflächenbeläge sind in die Einheitspreise einzukalkulieren und werden nicht gesondert vergütet.

Lage:

Das Übergangswohnheim für obdachlose Menschen, Kelmesberg liegt am Ortsrand von Stolberg, Kelmesberg 1-8 in D-52223 Stolberg.
Die Anfahrt erfolgt über die Straßen Bauschenberg und Brockenberg und von dort in die Straße Am Dolomitbruch.

Baustelleneinrichtung, Baustellenversorgung:

Die Baustelleneinrichtung hat gem. Arbeitsstättenverordnung (ArbStättVo), den Arbeitsstätten-Richtlinien (ASR) und den bauberufsgenossenschaftlichen Vorschriften zu erfolgen. Baustelleneinrichtung, Erstellung des Bauzaunes, Standorte von Maschinen und Lagerplätze sind mit der Bauleitung vor Beginn der Arbeiten abzustimmen.

Die Naturflächen gegenüber dem Baugrundstück, auf der anderen Seite vom Dolomitbruch stehen unter Naturschutz und sind zu keiner Zeit als Lagerfläche, Parkfläche oder anderer Nutzung zu nutzen/belegen.

Die notwendige Anschlussmöglichkeiten für Energie- und Wasserversorgung auf der Baustelle hat der Auftragnehmer vorab mit der Bauleitung abzusprechen und mit dem Aufsteller (Rohbau) zu koordinieren. Die Kosten für etwaige Anschlüsse und den Verbrauch trägt der Auftraggeber. Eine Versickerung von auf der Baustelle anfallendem Abwasser (WC, Waschwasser usw.) ist nicht gestattet. Das Abwasser muss gesammelt und fachgerecht entsorgt werden.

Tägliches Säubern der Baustelle, des Baubereiches sowie der Gehwege und Fahrbahnen sind ohne gesonderte Veranlassung und Vergütung durchzuführen. Die Verkehrsregelungen am Standort und die Anordnungen
sind zu beachten. Verschmutzungen der Verkehrsflächen auch außerhalb der
Baustelle sind vom Verursacher unverzüglich zu beseitigen.

Gewässer und Wasserschutzzonen:

Das Bauvorhaben liegt in keiner Wasserschutzzone.
Trotzdem sind die einschlägigen Vorschriften über das Lagern von Wasser gefährdenden Flüssigkeiten einzuhalten.
Alle auf der Baustelle befindlichen Baugeräte und -maschinen sind regelmäßig auf eventuelle Öl- und Treibstoffverluste zu untersuchen; ggf. sind Maßnahmen zum Auffangen von Ölen und Treibstoffen erforderlich und umgehend umzusetzen. Entsteht trotzdem durch Öl- und Treibstoffverlust an Baugeräten und -maschinen eine Gewässergefährdung, ist dies der Unteren Wasserbehörde umgehend anzuzeigen und es sind entsprechende Sofortmaßnahmen einzuleiten.

Schutz Bereiche und Objekte:

Südlich der Straße Am Dolomitbruch grenzen ein Landschaftsschutz- (LSG-5203-0003) sowie ein Naturschutzgebiet (ACK-010) an das Baugelände an. Nördlich und westlich grenzt das Landschaftsschutzgebiet (LSG-5203-0003) teilweise bis unmittelbar an die Grundstücksgrenzen an.

Auf den Schutzstatus und die textlichen Festsetzungen wird hier ausdrücklich hingewiesen. Das Befahren mit Baufahrzeugen sowie das Lagern von Baumaterialien auf diesen Flächen ist strengstens verboten.

Verkehrsführung, Verkehrssicherung:

Maßnahmen zur Verkehrssicherung, wie z.B. die Kennzeichnung von Baustellenzufahrten, sind mit dem Amt für öffentliche Ordnung abzustimmen und bei Erfordernis umzusetzen. Die Kosten der Verkehrssicherung sind als Besondere Leistung in der Position Baustellensicherung beschrieben und dort einzukalkulieren.

Der Zufahrtsbereich  dient gleichzeitig der fußläufigen Erschließung der angrenzenden Wohnanlage, die bei der Herstellung der Containergründung weiter in Betrieb sind. Während der Baumaßnahme sind alle Baumaschinen mit Bedacht unter Vermeidung riskanter Fahrmanöver zu bedienen.
Auf eine sorgfältige Baustellensicherung ist zu achten. Insbesondere ist die Baustellenzufahrt zu sichern. Im Bereich der Zufahrt sind Warnschilder aufzustellen, die aus beiden Richtungen auf den Baustellenverkehr aufmerksam machen müssen.
Sollten Fahrzeuge die Baustelle rückwärts anfahren müssen, sind diese durch eine zusätzliche Hilfskraft sicher einzuweisen. Ein Rückwärtsfahren außerhalb der Bauzaunflächen und auf den Fußgängerwegen ohne Hilfskraft und Absicherung nach hinten ist untersagt.

Zum Zeitpunkt der überwiegend im Außenbereich stattfindenen Montagearbeiten, sind die Außenflächen um das gebäude herum nicht final hergestellt und nur als verdichtetes Planum hergestellt. Für die Abstützung von mobilen Hebewerkzeuge (Krane, Hubbühnen etc.) sind entsprechende Lastplatten auszulegen und mit in der bepreisung einzukalkulieren.

Die Absicherungsarbeiten sind Bestandteil der Position Baustelleneinrichtung und werden nicht gesondert vergütet.

Entsorgung und Wiederaufbereitung:

Die zu entsorgenden Materialien und Altbaustoffe aus Aushub-, Aufbruch- und Abbruchpositionen sind wie im LV beschrieben, getrennt zu lagern und einer geeigneten Wiederaufbereitungsanlage bzw. Deponie zuzuführen (gemäß den gesetzlichen Abfallbestimmungen nach dem Kreislaufwirtschaftsgesetz mit Stand vom 01.01.2024). Hierzu gehören auch die durch den AN auf der Baustelle anfallenden Abfälle, wie z. B. Schutt und Verpackungsmaterial.

Auf der Baustelle werden voraussichtlich nur die Abfälle vorkommen, die gemäß Abfallverzeichnis-Verordnung (AVV) vom 10.12.2001 eingeordnet werden können.
Die endgültige Entsorgung ist dem Auftraggeber in Form von Wiegekarten, Lieferscheinen, Übernahmescheinen etc. der Deponie bzw. Wiederaufbereitungsanlage unaufgefordert vorzulegen.

Im Rahmen der Entsorgungspflicht des Auftraggebers übernimmt der Auftragnehmer sämtliche Aufgaben, die für eine ordnungsgemäße Entsorgung bzw. Verwertung erforderlich sind.
Die Kosten für den Transport und die Führung der erforderlichen Entsorgungsnachweise, sowie Deponie-, bzw. Wiederaufbereitungskosten sind in die Einheitspreise der betreffenden Positionen einzukalkulieren.

Sicherungsmaßnahmen:

Angaben zur Ausführung
Vorgesehene Arbeitsabschnitte,
Arbeitsunterbrechungen und Arbeitsbeschränkungen nach
Art, Ort und Zeit sowie Abhängigkeit von Leistungen
anderer.
Das Bauwerk wird in voraussichtlich 6 Teilabschnitten hergestellt.
Bei jedem Teilabschnitt muss
zunächst Notabdichtungen und provisorische Dachentwässerung
ausgeführt werden.Diese zeitlichen
Unterbrechungen sind durch den AN einzukalkulieren.

Vorgaben, die sich aus dem SiGe-Plan gemäß
Baustellenverordnung ergeben.
Die seitens des AN vorgesehenen und geplanten
Verkehrssicherungsmaßnahmen sind mit dem SiGeKo
abzustimmen und zur Freigabe vorzulegen. Des Weiteren
sind die Vorgaben des SiGeKo (SiGe-Plan) durch den AN
eigenverantwortlich umzusetzen und einzuhalten.
Für die Dauer der Baumaßnahme wird durch den AN ein
Sicherheits- und Gesundheitskoordinator beauftragt.
Die AN sind verpflichtet sich an die Maßgaben und
Anordnungen des SiGoKo zwingend zu halten.
Der AN hat alle zur Sicherung der Baustelle nach den
örtlichen Gegebenheiten, den gesetzlichen Bestimmungen
sowie den Unfallverhütungsvorschriften erforderlichen
Maßnahmen unter eigener Verantwortung auszuführen oder
diese auf seine Kosten zu veranlassen. Hierzu gehört
auch das tägliche Sichern des Baustellenbereiches nach
Arbeitsschluss und Vorhalten der erforderlichen
Beschilderung.
Alle Schutz- und Sicherheitsmaßnahmen, die gemäß UVV
und behördlichen Bestimmungen erforderlich sind, sind
ergänzend zur VOB/C DIN 18 299 Punkt 4.1.4 nach
Abschluss aller Arbeiten auf Kosten des AN abzubauen
und abzutransportieren. Dabei evtl. anfallender
Bauschutt wird ebenfalls Eigentum des AN und ist gem.
den gesetzlichen Vorschriften zu entsorgen.
Werden flüssige Brenn- und Treibstoffe im Baugelände
gelagert, so sind geeignete Maßnahmen zu treffen, die
jedes Eindringen dieser Stoffe in den Untergrund verhindern.
Zudem sind durch den AN eigenverantwortlich
Schutzmaßnahmen gegen Diebstahl und Vandalismus
vorzunehmen.

Behälter für die getrennte Erfassung.
Es wird auf die Einhaltung der neuen Mantelverordnung
(der Verordnung zur Einführung einer
Ersatzbaustoffverordnung, zur Neufassung der
Bundes-Bodenschutz- und Altlastenverordnung und zur
Änderung der Deponieverordnung und der
Gewerbeabfallverordnung), welche am 01.08.2023 Inkraft
getreten ist, hingewiesen.

Mitbenutzung fremder Gerüste, Hebezeuge, Aufzüge,
Aufenthalts- und Lagerräume, Einrichtungen und
dergleichen sind mit den jeweiligen Gewerken und
mit der örtlichen Bauleitung abzustimmen

Verwendung oder Mitverwendung von
wiederaufbereiteten (Recycling-)Stoffen.
Es wird auf die Einhaltung der neuen Mantelverordnung
(der Verordnung zur Einführung einer
Ersatzbaustoffverordnung, zur Neufassung der
Bundes-Bodenschutz- und Altlastenverordnung und zur
Änderung der Deponieverordnung und der
Gewerbeabfallverordnung), welche am 01.08.2023 inkraft
getreten ist, hingewiesen.

Besondere Anforderungen an Art, Güte und
Umweltverträglichkeit der Stoffe und Bauteile, auch z.
B. an die schnelle biologische Abbaubarkeit von
Hilfsstoffen.

Unter welchen Bedingungen auf der Baustelle
gewonnene Stoffe verwendet werden dürfen oder müssen
oder einer anderen Verwertung zuzuführen sind.
Geht aus dem Baugrundgutachten hervor, welches als
Anlage dieser Ausschreibung beigefügt worden ist.

Abrechnung nach bestimmten Zeichnungen oder
Tabellen.
Im Zuge der Ausführungsarbeiten sind durch den AN
Messungen durchzuführen, um die genauen Massen
nachgewiesen zu können.

## Allgemeine Vorbemerkungen täglicher Baubetrieb
Stellung Vorarbeiter/Bauleiter

Der AN hat dafür Sorge zu tragen, dass
während der Ausführung seiner Leistungen immer
mindestens ein fließend deutsch sprechender
Mitarbeiter/in seiner Firma auf der Baustelle anwesend
ist.
Die Baustelle ist arbeitstäglich zu
reinigen.(besenrein)
Der AN hat sich zu vergewissern, dass durch die
Arbeiten keine Beschädigungen an sichtbaren und nicht
sichtbarer Leitungen und Rohre entstehen.

Baustrom / Bauwasser:

Der Baustromverteiler verbleibt für die Gesamtdauer der Maßnahme und kann durch die Gewerke nach Abstimmung genutzt werden. Gleiches gilt für den Bauwasseranschluss.Für die Einhaltung der erforderlichen Schutzmaßnahmen gemäß der einschlägigen Unfallverhütungsvorschriften und deren Kommentaren ist der Auftragnehmer verantwortlich.

Anlieferung

Anlieferung:
Die Anlieferungswege sind grundsätzlich im Vorfeld mit dem Auftraggeber, sowie der AG-seitigen Bauleitung abzustimmen. Insbesondere in Hinsicht der Freihaltung der bestehenden Verkehrswege.
Zum Zeitpunkt der Ausführung ist die Aussenfläche um das Gebäude herum nicht versiegelt und nur teilweise verdichtet. Diese Umstände sind im Zuge der Baustelleneinrichtung und Materiallagerung und Anlieferung zu berücksichtigen. Wasserschläuche von einer Länge von bis zu 120m sollten mit einkalkuliert werden, Gleiche Längen gelten für Kabel zum Baustromverteiler

Vor Ausführungsbeginn hat der Auftragnehmer mit dem Auftraggeber festzulegen, wo Materialien zwischenzulagern sind.

Erschwerter Zugang Arbeitsbereich:

Die Verlegefläche befindet sich im Untergeschoss.welches durch 3 Treppenhäuser mit jeweils ca.21 Steigungen zugänglich ist. Es existiert keine Möglichkeit Material per Aufzug in das UG zu transportieren. Es können Arbeitswege von bis zu 60m-70m entstehen, welche zu Fuß zurückgelegt werden müssen.
Dieser erschwerte Zugang und die entsprechend längeren Arbeitswege sind in der Kalkulation mit zu berücksichtigen

Leistungsumfang:

Alle Arbeiten verstehen sich als fix und fertige Leistung einschließlich Lieferung, Abladen, Verteilung zum Einbauort und Montage, Aufladen, Abtransport und
Deponiegebühren, wenn nicht in den Einzelpositionen etwas gegenteiliges beschrieben wird.

Bauschutt / Baureste:

Innerhalb des Gebäudes:
Die Bauschuttbeseitigung ist durch den AN so zu organisieren, dass der anfallende Bauschutt jeweils am Werktagende beseitigt wird. Der anfallende Bauschutt ist in die dafür vorgesehenen Bauschuttcontainer zu befördern. Verstößt der AN gegen diese Festlegungen ist der AG berechtigt, nach einmaliger Aufforderung mit Fristsetzung den Bauschutt und die Baustellenreste durch eine Fachfirma zu Lasten des AN beseitigen zu lassen.
Keine anderen Arbeiten / kein anderes Gewerk und keine Bewegungsflächen dürfen durch Bauschutt behindert werden. Die Aufstellfläche der Bauschuttcontainer ist im Vorfeld mit dem Auftraggeber abzustimmen.

Sande und andere Schüttgüter bis zu einer Menge von max. 1m3 sind eigenständig und ohne gesonderte
Aufforderung, nach Beendigung der Arbeiten  binnen max. 5 Werktagen vom AN aufzuladen,
abzutransportieren und fachgerecht zu entsorgen. Anderenfalls werden diese, für den AN kostenpflichtig
bauseits entfernt weden

Entsorgungsnachweise:
Entsprechende Entsorgungsscheine sind auf Verlangen des AG's vorzulegen.
Der AN ist verpflichtet, die Baustelle stets in einem sauberen und aufgeräumten Zustand zu halten, ins- besondere die Baustraße und evtl. Zufahrtswege (auch zu benachbarten Gebäuden) müssen stets sauber gehalten werden. Baumaterialien sind sachgerecht und geordnet in einem dafür gesonderten Bereich zu lagern.

Sauberkeit auf der Baustelle:

Die Baustelle ist ständig in aufgeräumtem Zustand zu halten. Bauschutt und Baureste sind täglich in die dafür vorgesehenen Container zu befördern. Während der Bauzeit ist eine tägliche Reinigung vorzunehmen und der Bauschutt in bereitzuhaltende Schuttcontainer zu lagern. Dies gilt auch für Verschmutzungen im öffentlichen Straßenraum. Die Reinigungen werden nicht gesondert vergütet. Bei Nichtbeachtung der Reinigungsvorschriften ist die Bauleitung berechtigt, ohne besondere Aufforderung und Ankündigung eine Reinigungsfirma zu beauftragen. Die dadurch ent- stehenden Kosten werden dem AN unmittelbar in Höhe
der aufgewendeten Leistung von der nächstfälligen Zahlung in Abzug gebracht.

Durch geeignete Maßnahmen ist sicherzustellen, dass
von der Bautätigkeit keine vermeidbare Verunreinigung der angrenzenden oder umliegenden öffentlichen Straßen ausgeht. Verunreinigungen öffentlicher Straßen, die von der Bautätigkeit ausgehen, wird der AN ohne Auffor- derung beseitigen.

Sofern der AN dieser Reinigungspflicht nicht oder nicht in angemessener Weise nachkommen sollte, ist der AG bzw. auch die Stadt -Amt für Straßen- und Verkehrstechnik- berechtigt, die Verunreinigungen nach schriftlicher Ankündigung auf Kosten des AN zu besei- tigen. Bei Gefahr im Verzug kann der AG bzw. auch die Stadt die Verunreinigungen auf Kosten des AN beseit- igen, ohne dass es hierzu einer besonderen Ankündigung bedarf.

Verkehrssicherungspflicht und Unfallverhütungsvorschriften:

Der Auftragnehmer hat alle zur Sicherung der Baustelle nach den örtlichen Gegebenheiten, den gesetzlichen Bestimmungen sowie den Unfallverhütungsvorschriften erforderlichen Maßnahmen unter eigener Verantwortung auszuführen oder diese auf seine Kosten zu veranlassen. Hierzu gehört auch das tägliche Sichern des Baustellenbereiches nach Arbeitsschluss und Vorhalten der erforderlichen Beschilderung.

Alle Schutz- und Sicherheitsmaßnahmen, die gemäß UVV
und behördlichen Bestimmungen erforderlich sind, sind ergänzend zur VOB/C DIN 18 299 Punkt 4.1.4 nach Abschluss aller Arbeiten auf Kosten des AN abzubauen und abzutransportieren. Dabei evtl. anfallender Bauschutt wird ebenfalls Eigentum des AN und ist gem. den gesetzlichen Vorschriften zu entsorgen.

Werden flüssige Brenn- und Treibstoffe im Baugelände gelagert, so sind geeignete Maßnahmen zu treffen, die jedes Eindringen dieser Stoffe in den Untergrund verhindern. Zudem sind durch den AN eigenverantortlich Schutzmaßnahmen gegen Diebstahl und Vandalismus vorzunehmen.

Lärmschutz auf der Baustelle:

Die Allgemeinen Verwaltungsvorschriften zum Schutz gegen Baulärm und Geräuschimmissionen des Bun- desministers des Inneren sowie die Immissions- schutzgesetze sind zu berücksichtigen

- Es dürfen nur schallgeschützte Maschinen und Geräte eingesetzt werden.
- Im Rahmen der Genehmigungseinholung für den Baustelleneinrichtungsplan hat sich der Auftragnehmer Art und zeitlichen Einsatz der von ihm vorgesehenen Maschinen und Geräte freigeben zu lassen.

Das Personal des Auftragnehmers muss für die ihm übertragene Arbeit geeignet sein. Personen, die gegen Arbeitsschutz- und Unfallverhütungsvorschriften ver- stoßen oder den Anweisungen des Bauherrn oder seiner Beauftragten hierzu nicht Folge leisten, sind abzuberufen und zu ersetzen.

Erste Hilfe:

Der Auftragnehmers hat dafür zu sorgen, dass eine ausreichende Anzahl von Ersthelfern und Erste-Hilfe-Material zur Verfügung steht. Hierzu ist besonders die BGV A 1 "Erste Hilfe" zu beachten.
Alle Unfälle sind zu registrieren und der Objektüberwachung bzw. dem Koordinator umgehend mit den erforderlichen Angaben (Name des Verunfallten, Firma, Unfallzeitpunkt, Unfallhergang etc.) zu melden.

Baumaschinen und Gerät:

Bei Maschinen, Geräten, Werkzeugen, elektrischen Anlagen und Betriebsmitteln sowie überwachungs- bedürftigen Anlagen, die einer Sachverständigen- oder Sachkundigenprüfpflicht unterliegen, verpflichtet sich der Auftragnehmer, die entsprechenden Nachweise, Aufbauanleitungen, Zulassungsbescheide, Erlaubnisse, Prüf- und Kontrollbücher an der Baustelle vorzuhalten.

Der Auftragnehmer hat dafür zu sorgen, dass Baumaschinen und Geräte nur von dazu beauftragten Personen bedient werden. Sofern eine schriftliche Beauftragung in Rechtsvorschriften vorgesehen ist, muss die beauftragte Person diese ständig bei sich führen.
Gefahrenbereiche sind abzusperren. Personen dürfen sich dort nicht aufhalten.

Persönliche Schutzausrüstung (PSA):

Personen ohne Schutzhelm und Schutzschuhe haben
keinen Zutritt zur Baustelle. Sind darüber hinaus weitere Schutzausrüstungen erforderlich (z.B. Augen- oder Gesichtsschutz, Gehörschutz, Atemschutz, Warnkleidung), hat der Auftragnehmer deren Benutzung sicherzustellen. Zuwiderhandelnde Personen können nach einmaliger Verwarnung von der Baustelle gewiesen werde

Verändern / Entfernen von Schutzeinrichtungen:

Das unbefugte Verändern von Schutzeinrichtungen (z.B. Seitenschutz, Abdeckungen) ist strengstens verboten. Die Bauleitung wird Personen, die solche Handlungen vornehmen, oder Aufsichtspersonen, die dies dulden, nach eigenem Ermessen von der Baustelle entfernen und ggf. Strafverfolgung beantragen. Sollte aus zwingenden Gründen vorübergehend eine Abdeckung bzw. Geländer entfernt werden müssen, so ist dies vorher mit der Bauleitung abzustimmen und die ungesicherte Stelle auf andere Weise zu sichern, z.B. durch eine Aufsicht oder Anbringung einer festen Absperrung mit Seil oder Kette im Abstand von mind. 2 m zur Absturzkante. Flatterband als Sicherung ist unzulässig.

Ausführungsfristen:

Die Arbeiten sind entsprechend den vorgegebenen Bauzeiten für die jeweiligen Bauabschnitte auszuführen. Diese werden im Auftragsfall Vertragsbestandteil.
Mit der Unterschrift unter seinem Angebot bestätigt der AN, dass er bei Vertragsabschluss enthaltene  Einzelfristen anerkennt und mit den Arbeiten, gemäß VOB, beginnen kann.

Mitgeltende Normen und Regeln

Es gelten jeweils die Normen und Regeln in der zum Vertragsschluss gültigen Fassung einschließlich der Änderungen, Berichtigungen und Beiblätter.

Allgemeines

Der Auftragnehmer hat dafür Sorge zu tragen, dass
während der Ausführung seiner Leistungen immer
mindestens ein fließend deutsch sprechender Mitarbeiter
seiner Firma auf der Baustelle anwesend ist.

Der AN hat sich zu vergewissern dass durch die Arbeiten keine Beschädigungen an sichtbaren und nicht sichtbarer Leitungen und Rohre oder Abdichtungen entstehen.

Bauabwicklung

Die Architekten-Bauleitung wird zu festgesetzten Terminen Baubesprechungen vorsehen. In diesen vor-Ort-Terminen wird der Stand der Arbeiten, sowie der Fortgang der weiteren Arbeiten / Arbeitsschritte besprochen.
Der Auftragnehmer hat hierzu einen voll unterrichteten und verantwortlichen Vertreter zu entsenden. Dieser muss berechtigt sein, verbindliche Erklärungen, auch rechtsgeschäftlicher Art, abzugeben und entgegenzunehmen. Im Verhinderungsfall hat er einen Bevollmächtigten und mit allen Gegebenheiten der Baustelle vertrauten Vertreter zu entsenden. Die Besprechungsergebnisse werden in Protokollen festgehalten und allen Beteiligten zugestellt und sind damit verbindlich. Mitteilungen in der Baubesprechung und ihre Bestätigung im Aktenvermerk ersetzen die ansonsten für alle Fälle in der VOB vorgesehene Schriftform.
Darüber hinaus haben der Auftragnehmer und seine Vertragsfirmen, auch Subunternehmer, jederzeit der Architekten-Bauleitung alle gewünschten Informationen über den Zustand und Fortschritt ihrer Arbeiten zu geben.

Bautagesberichte

Der AN ist verpflichtet Bautagesberichte zu führen und davon der Bauleitung wöchentlich eine Durchschrift zu übergeben. Die Bautagesberichte müssen Angaben enthalten, die für die Ausführung von Bedeutung sein können, z.B. Wetter, Temperaturen, Zahl und Art und Namen der auf der Baustelle beschäftigten Arbeitskräfte, bestimmte Arten der Ausführung oder Unterbrechung der Ausführung.

Wasch- und Toilettenanlagen:

Eine Wasch-und Toilettenanlage wird im Zuge der Rohbauarbeiten / Baustelleinrichtungsarbeiten errichtet. Die an der Baumaßnahme beteiligten Mitarbeiter (sämtlicher Gewerke) wird die Anlage zur Verfügung gestellt.

Bauleistungsversicherung:

Ist in den Besonderen Vertragsbedingungen (BVBs) geregelt.

Sonstige Angaben

Der AN hat einen verantwortlichen Bauleiter zu stellen und mit Auftragsvergabe zu benennen. Der vom AN zu stellende Bauleiter und Vorarbeiter müssen zwingend und fließend Deutsch sprechen und lesen können. Zu den seitens des AN auf der Baustelle vorzuhaltenden Ausführungsunterlagen zählt neben den aktuell gültigen Ausführungsplänen auch eine Ausfertigung der beauftragten Leistungsbeschreibung.
Die vom Auftragnehmer verwendeten Ausführungsunterlagen müssen den Freigabevermerk des Auftraggebers oder des Architekten tragen. Ungültig gewordene Unterlagen sind vom Auftragnehmer entsprechend zu kennzeichnen und aufzubewahren. Nicht freigegebene Unterlagen dürfen nicht verwendet werden.

Abkürzungen

Die in dem Leistungsverzeichnis verwendeten Abkürzungen stehen für folgende Begriffe.
AN = Auftragnehmer
AG = Auftraggeber
BE = Baustelleneinrichtung

 Maße:

Sämtliche Maße sind eigenverantwortlich durch den AN am Bau zu überprüfen, Abweichung von Maßen außerhalb der DIN 18202 "Toleranzen im Hochbau - Bauwerke" sind vor Ausführung der Bauleitung mitzuteilen.

## ZTV Estricharbeiten
Zusätzliche technische Vertragsbedingungen Estricharbeiten

1. Allgemeines

Es gelten jeweils die Normen und Regeln in der zum Vertragsschluss gültigen Fassung einschließlich der Änderungen, Berichtigungen und Beiblätter.

Vor Ausführungsbeginn hat der AN mit dem AG festzulegen, wo das zu verwendende Material auf der Baustelle gelagert, und die Misch- und Fördereinrichtungen aufgestellt werden können, um gegenseitige Störungen der am Bau beteiligten Firmen während der Bauausführung zu vermeiden.

Alle Maße sind vor der Ausführung am Bau zu überprüfen, sofern keine Detailzeichnungen mit verbindlichen Maßangaben vorliegen.

Vor Beginn der Arbeiten sind die tatsächlichen Einbauhöhen der Fussbodenheizungskonstruktion, gem. den Regelungen der VOB/B § 4 Abs. 3, per Nivelement, bezogen auf das gesamte Aufbausystem zu prüfen und zu dokumentieren. Erfolgt diese Prüfung nicht, sind spätere Forderungen bez. Estrichmehrstärken ausgeschlossen.

Ergibt sich bei der Überprüfung, dass geplante Estrichdicken nicht eingehalten werden können, darf erst nach vorheriger Abstimmung mit der Bauleitung die Leistung weiter ausgeführt werden.

Bei Schleifarbeiten im Trockenverfahren sind Absauggeräte zu verwenden.

Während der Ausführung ist zu beachten, dass Öffnungen von Abläufen, Rohren u. dgl. verschlossen sind und dass Einrichtungsgegenstände vor Verschmutzung geschützt werden.

Bereits fertig gestellte Leistungen Dritter, wie Sichtbetonbauteile, Installationen, Beschichtungen von Heizkörpern, Türen, Holzbauteile, Treppen, Beläge etc. sind vom Auftragnehmer gegen Beschädigung und Verschmutzung wirksam zu schützen. Verunreinigungen sind umgehend zu beseitigen.

Für den Bodeneinstand von nach dem Estrich einzubauenden Zargen sind Türöffnungen entsprechend auszusparen. Nach erfolgtem Einbau der Zargen ist der Estrich in diesem Bereich fachgerecht zu schließen.

Aussparungen sind zu schalen.

Fertig gestellte Estrichflächen sind abzusperren, das benötigte Absperrmaterial hat der AN zu stellen.

Zementestriche, bei denen die Gefahr des Aufschüsselns besteht, sind für einen Zeitraum von mindestens 2 Wochen ab Verlegung mit einer Kunststofffolie abzudecken.

Die Estrichoberfläche muss nach Freigabe zur Begehbarkeit so widerstandsfähig sein, dass sie bis zur Verlegung des Oberbodens die üblichen Belastungen des Baubetriebs ohne Schaden aufnehmen kann.

1. Fugen

Trennfugen, Bewegungsfugen und Anschlussfugen an andere Bauteile sind von Mörtelbrücken und Verunreinigungen, die die Funktion der Fugen beeinträchtigen, freizuhalten.

Notwendige Fugen sind nach einem vom AG beigestellten Fugenplan anzulegen. Die einzelnen Felder sind ohne Arbeitsunterbrechung herzustellen. Bewehrungen sind bei Bewegungsfugen zu unterbrechen.

Das Anlegen von Scheinfugen mittels Kellenschnitt zum nachträglichen Verharzen erfolgt nach Ermessen des AN und ist nicht gesondert ausgeschrieben.

1. Dämmungen

Randstreifen dürfen durch den AN nicht vor der Verlegung der Bodenbeläge entfernt werden.
Die Randstreifen werden von den AN für die Bodenbelagarbeiten entfernt.

Erkennt der AN Umstände, die die Schalldämmung beeinträchtigen können, hat er die Bauleitung darüber zu informieren.

Metallteile wie Abläufe, Rohre, Standkonsolen, Trennschienen u. dgl. dürfen keine starre Verbindung mit dem Estrich besitzen; sie sind mit Dämmstreifen zu ummanteln und ggf. gegen chemische Einflüsse aus dem Estrich zu schützen.

Dämmschichten sind an im Fußbodenaufbau befindlichen Rohrleitungen kantengerade zu verlegen. Eine akustische Entkopplung ist zu garantieren. Rohrbefestigungen dürfen keinen Schall auf die Decke übertragen.

Bevor durch den Einbau des Estrichs die Dämmung verdeckt wird, muss die Leistung durch die Bauleitung abgenommen werden.

1. Heizestrich

Bewegungs- und Randfugen querende Leitungen sind in Hülsen zu führen.

Der Auftragnehmer hat der Bauleitung seine Freigabe zum Aufheizen unaufgefordert mitzuteilen.

Vor dem Einbringen des Estrichs ist zu prüfen, dass vom Verleger der Fußbodenheizung je 200 m² Fläche mindestens drei Messstellen ausgewiesen sind, an denen später problemlos ohne Gefahr der Beschädigung von Rohren die Probeentnahme zur Messung der Restfeuchte möglich ist. Um den Messpunkt darf sich im Abstand von 10cm (Radius 20cm) kein Heizungsrohr befinden.

Der Einbau der Trittschalldämmung, sowie die Verlegung der Heizschlangen erfolgt durch den beauftragten Heizungsbauer.

1. Reparaturarbeiten, Sanierungsarbeiten

Verfahrensbedingte Vermischungen und Abfall von Strahlarbeiten sind vom Auftragnehmer zu beseitigen und zu entsorgen. Dabei sind Strahlmittelrückstände auch aus dem umliegenden Verkehrsraum, aus Poren, Fugen u. dgl. und von den Gerüstböden zu entfernen.

1. Nebenleistungen

Ergänzend zur DIN 18350 Abschnitt 4.1 gelten folgende Leistungen als Nebenleistungen:

Übertragung von Höhenpunkten (Meterrisse) zur Einbaustelle.

Aufenthalts- und Lagerräume, soweit erforderlch, für die eigenen Leistungen außerhalb des Gebäudes.

Prüfung der Vorleistung der Vorgewerke.

Nicht geschützte Installationsleitungen H/L/S/Elt, sowie alle anderen Bauteile sind unverzüglich nach Ausführung von Mörtelspritzern zu reinigen.

Überschüssige, nicht verbrauchte Sande und Restmaterialien sind vollumfänglich und ohne Aufforderung durch die Bauleitung vom
AN von der Baustelle zu entfernen und fachgerecht zu entsorgen.

Blend- und Türrahmen sind vor Beschädigungen durch schlagende Schlauchleitungen zu schützen

## Hinweis zur Ausführung der Estricharbeiten
Die Arbeiten finden in den Geschossen UG, EG und OG statt. Bis auf einen Technikraum im UG und einen im OG, erhalten sämtliche Räume den hier ausgeschriebenen Heizestrich.
Die Arbeiten müssen in Abstimmung mit dem Heizungsbauer in 2 Arbeitschritten ausgeführt werden:
- Arbeitseinsatz 1: Auslegung der Dämmung
- Arbeitseinsatz 2: Estricheinbau nach bauseitig erfolgter Verlegung TSD-Systemplatten und der der Heizleitungen.

## Anlagenverzeichnis
Planunterlagen zur Angebotserstellung:

473 401a-09_Grundriss UG
473 401b-09_Grundriss UG
473 402a-06_Grundriss EG
473 402b-06_Grundriss EG
473 452_06_Schnitt C

## 09 Estricharbeiten

### Titel 01 Zementestrich 40mm als Verbundestrich UG

**01.1 Bodenflächen reinigen**
Bodenflächen reinigen und
Absaugen
Menge: 1000,000 m²

**01.2 Untergrundvorbereitung, Kugelstrahlen**
Untergrund im Untergeschoss mit einer Kugelstrahlanlage bearbeiten. Anfallenden Schutt entsorgen.
Die Abrechnung erfolgt pro durchgeführten Arbeitsgang.
Untergrundvorbereitung : Kugelstrahlen
Betongüte : C 25/30
Lage der Flächen : waagerecht
Menge: 1000,000 m²

**01.3 Haftbrücke, mineralisch, Zementestrich**
Haftbrücke mineralisch, auf gereinigten, vorbereiteten Untergrund.
Estrich : Zementestrich
Untergrund : Beton
Haftbrücke : mineralisch

Angebotenes Fabrikat:

-------------------------------------------

(vom Bieter zwingend anzugeben)
Menge: 1000,000 m²

**01.4 Ausbildung von Trennfugen an Türdurchgängen**
Menge: 50,000 m

**01.5 Randstreifen Mindestbreite 10mm**
Verlegung eines mind.10mm breiten, hoch hitzebeständigen Randstreifens aus Mineralwolle, Rippenpappe oder gleichwertig (über 230 °C) entlang aller aufrechten Bauteile,Bauteilfugen etc., Übergang von unterschiedlichen Bodenbelägen abstellen.
Menge: 3000,000 m

**01.6 Zulage für Einfassung von Betonstützen**
Zulage für das Verlegen von Randdämmstreifen um
Raumstützen L300mm x B 300mm
Menge: 18,000 St

**01.7 Zementestrich CT 35, 40 mm als Verbund**
Zementestrich (CT) als Verbundestrich, auf bauseitiger
Betonrohdecke

CT-F3-S60 H40.
Bauart: A
Festigkeitsklasse: C 35
Biegezugfestigkeit: F 3
Estrichdicke: 40 mm
Bewehrung: Kunststofffasern
Oberfläche: glatt abgerieben
Ebenheit: DIN 18202 Tab. 3 Zeile 3

UG alle Bauteile
Menge: 1000,000 m²

**01.8 Abbindebeschleuniger als Zulage, 14 Tage**
Zulage für dedas beimischen eines Abbindebeschleunigers, zur Erreichung der Verlegereife des Estrichs nach 14 Tagen. Es dürfen nur Erzeugnisse ohne rückfeuchtende Eigenschaften angeboten werden.
Estrichstärke bis max. 90mm
Menge: 1000,000 m²

**01.9 Zulage bis 10 mm Mehrdicke Zementestrich**
Zulage bis 10 mm Mehrdicke Zementestrich zur Vorposition
Menge: 330,000 m²

**01.10 Ausbildung von Trennfuge**
Anlegen und ausführen einer Trennfuge im
Schwellenbereich der Raumtüren und gem. Notwendigkeit inkl. Einlage eines Trennsstreifens aus Mineralwolle Trennfugenbreite ca. 8mm-10mm
Fugentiefe über die gesamte Aufbauhöhe des Estrichbelags
Menge: 54,000 m

**01.11 Trennfuge nach Vorgabe**
Bewegungsfuge in Verbundestrich in der Bodenfläche als Feldbegrenzung
Alu-Fugenprofil mit Dämmstreifen und Ausstellfuß
Fugenbreite: bis 10 mm
Profilhöhe: bis 75 mm

Estrichfuge fluchtgerecht und rechtwinklig zu Wänden nach Vorgabe in Einzellängen von 2 m bis 5 m anlegen.
Menge: 52,000 m

**01.12 Ausbildung/ Übernahme der Gebäudetrennfugen**
Einbau eines geeigneten Gebäuderennfugenprofils

Material: Aluminium-Trägerprofil, mit Alu-Befestigungswinkel (gelocht)

Elastische Einlage abriebfest, witterungsbeständig, temperaturbeständig (-30°C bis +120°C), weitgehend öl-, säure- und bitumenbeständig
Fugenbreite: max. 35 mm
Fugenbewegung: 14 mm (±7 mm)
Profilhöhe: 40-50 mm
Farbe der Einlage: schwarz

Leitfabrikan: Migutec Bodenprofil FV 41
oder gleichwertig
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
Angebotenes Fabrikat (gewähltes Profil):

-------------------------------------------

(vom Bieter zwingend anzugeben)

Gebäudetrennfugen befinden sich in den Durchgangs- und Türbereichen zwischen den einzelnen Bauteilen:

BT-B und Durchgang zu BT A1
Zwischen Achse B´ und C u. wischen Achse E und F

BT A1- BT A2
Zwischen Achse M und N

BT A2 und Durchgang zu BT F
Zwischen Achse T´und V u. zwischen Achse X und X´

BT F und Durchgang zu BT E
Zwischen Achse 3 und 2 (2Stk)

BT E und  BT D2
Zwischen Achse T und U

BT D2 und D1
Zwischen Achse M und N

BT D1 und C
Zwischen Achse F und G

BT C und Durchgang zu BT B
Zwischen Achse 2 und 3 (2Stk)
Menge: 15,000 m

**01.13 Risse im Estrich schließen**
Risse im Estrich mittels Winkelschleifer aufweiten und mit Epoxidharz ausgießen. Quer zur Rissbildung Estrichklammern aus Edelstahl nach Angabe des Herstellers einbauen und mit Epoxidharz vergießen und kraftschlüssig verbinden, abschließend mit Quarzsand abstreuen.

Hinweis:
Diese Arbeiten erfolgen ca. 8 Wochen nach abschluss der Hauptarbeiten. Gesonderte Anfahrten sind mit in Position
einzukalkulieren und werden nicht gesondert abgerechnet
Menge: 150,000 m

**01.14 Zulage Anarbeitung Estrich an Fugenprofil**
Menge: 15,000 St

**01.15 Einbau bauseitiger Bodenabläufe als Zulage**
Zulage zu Hauptposition für den Einbau bauseitig gelieferter Bodenabläufe DN 100

Einbau hat inkl. Herstellung eines umliegenden leichten Gefälles
zu erfolgen.

Gefälleherstellung ist Bestandteil dieser Position und wird nicht gesondert vergütet

Einbauort: UG BT A1, BT A2 und BT F
Menge: 7,000 Stk

**01.16 Abschlusswinkel aus Stahl an Schachtrand und Treppenabgang**
Lieferung und fachgerechter Einbau eines Abschlusswinkels aus Flachstahl 5mm mit äußererSchenkellänge ca. L 80mm x H 40mmm, zur seitlichen Begrenzung und Fassung der
Estrichfläche an Schachtkanten und Treppenabgängen.

Bohrabstand zur Schachtkante min 50 mm

Winkel sind über Eck, bündig mit der Schachtwand zu setzen.
Alle Ecken sind auf Gehrung zu schneiden

Winkel sind höhengerecht auszurichten und fachgerecht zu verankern

Preis einschließlich aller Nebenleistungen, wie Zuschneiden, Bohren und Dübeln

Der Einbau hat vor dem Einbau von dem Estrich zu erfolgen.
Menge: 15,000 m

### Titel 02 Heizestrich EG

*Hinweis: Hinweis zur Kalkulation*
Im EG der Gebäudeteile A1 und A2 wird in Teilbereichen eine Fußbodenheizung installiert.

Die folgenden Positionen umfassen die
Verlegung von Trittschall- und Wärmedämmung, sowie
die Verlegung eines Heizestrichs

Geforderte Druckfestigkeit: min. 3 KN/m2

Die Verlegearbeiten erfolgen in 2 Teilabschnitten mit einer Unterbrechung:

1. Teilabschnitt: Verlegung Trittschall und Wärmedämmung
2. Teilabschnitt: Estricheinbringung nach Verlegung der Bodenheizung

Die Teilabschnitte können zeitlich um ca. 2 Wochen auseinander liegen

Die für den Heizestrich erforderlichen Zusatzmittel sind einzukalkulieren.

**02.1 Bodenflächen reinigen**
Bodenflächen reinigen und
Absaugen
Menge: 190,000 m²

**02.2 Trittschalldämmung, EPS 40-3 mm, WLG 035, Heizestrich**
Polystyrol-Hartschaumplatten als Trittschalldämmung, mit mehrschichtiger Reflexionsfolie kaschiert, geeignet für Aufnahme einer Fußbodenheizung.
Dämmung :  EPS
Anwendungsgebiet : DES
Schalltechn. Eigenschaft : sm
WLG :  035
Baustoffklasse : B1
Brandverhalten
DIN EN 1350:  1E
Plattendicke :  40 mm
Zusammendrückbarkeit (CP) :3 mm
Druckfestigkeit: >/= 150kPa

Hersteller / Produkt:
gewählt:

 ‘  .‘
(vom Bieter anzugeben)

Ort EG BT A1 und A2
Menge: 190,000 m²

**02.3 Trittschalldämmung, EPS, WLG 035, 30-3 mm**
Polystyrol-Hartschaumplatten als Trittschalldämmung, mit mehrschichtiger Reflexionsfolie kaschiert, geeignet für Aufnahme einer Fußbodenheizung.
Dämmung :  EPS
Anwendungsgebiet : DES
Schalltechn. Eigenschaft : sm
WLG :  035
Baustoffklasse : B1
Brandverhalten
DIN EN 1350:  1E
Plattendicke :  30 mm
Zusammendrückbarkeit (CP) :3 mm
Druckfestigkeit: >/= 150kPa

Hersteller / Produkt:
gewählt:

 ‘  .‘
(vom Bieter anzugeben)

Ort EG BT A1 und A2
Menge: 190,000 m²

**02.4 Messpunkt-Markierung**
Messpunkt-Markierung zur Kennzeichnung der Stelle für die Restfeuchtemessung zur  Verhinderung von Beschädigungen an Heizrohren bei Fußbodenheizung

Material: Polyethylen
Länge: 180 mm, mit Stabilisator
Mit Anzeige bzw. Einrichtung der CM-Messtelle,
in die oberste Lage der Dämmschicht stecken und mit dem vorher abgetrennten Stabilisator fixieren.
Menge: 10,000 St

**02.5 EG Heizestrich CT 35, schwimmend, F5, 75 mm, bew.**
Zementestrich (CT) als schwimmender Estrich, auf bauseitigem Fussbodenheizungssystem, für Fliesenbelag, d >= 10 mm
Bewehrung mit Kunststofffasern.

Bauart: A
Festigkeitsklasse: C 35
Biegezugfestigkeit: 5,0 N/mm2
Estrichdicke: 75 mm bei 5cm Deckung über Heizschleife
Überdeckung Heizelemente: 50 mm
Bewehrung: Kunststofffasern
Oberfläche: glatt abgerieben
Ebenheit:  DIN 18202 Tab. 3 Zeile 3

Bauteil A1: Alle Gemeinschaftsräume
Bauteil A2: Alle Sozialarbeiter-/Hausmeisterbüros
Menge: 190,000 m²

**02.6 Mehr- / Minderstärken 5mm, CT- C 35 F5**
Mehr- oder Minderdicke des o.g. Estrichs, je 5 mm Dicke.
Ausführung nach besonderer Anordnung des AG.
Wird bei Erfordernis als Minderpreis abgezogen.
Menge: 50,000 m²

**02.7 Mehr- / Minderstärken 10mm, CT- C 35 F5**
Leistung wie in Pos 02.1 beschrieben jedoch
Mehr- oder Minderdicke des o.g. Estrichs, je 10 mm Dicke.
Menge: 50,000 m²

**02.8 Bewegungsfuge, PE-Streifen und Stahlprofil, in Estrich**
Bewegungsfuge in schwimmenden Estrich im Türbereich und der Bodenfläche als Feldbegrenzung und zur Trennung bei wechselnden Belägen, speziell für die Rohrdurchführung bei Heizestrich geeignet.
Fugenprofil aus Alu(Stärke min 2mm) mit PE-Dämmstreifen und Syroporfuß
Fugenbreite: bis 10 mm
Profilhöhe: ca. 85 mm
Menge: 24,000 m

**02.9 Scheinfuge schneiden und füllen**
Bewegungsfugen müssen berücksichtigt werden
8m und das gesamte Feld nicht eine Größe von 60m² überschreiten. Ist der Estrich beheizt müssen die Felder deutlich kleiner sein und zwar sollte die Seitenlänge nicht mehr als 6,5 m betragen und das Feld maximal 40m² groß sein

Scheinfuge in frischen Estrich schneiden und nach Belegreife des Estrichs nachschneiden, Armierungsstähle einlegen mit Fugendichtmasse aus Kunstharz kraftschlüssig füllen.

Fugentiefe: 1/3 der Estrichdicke
Fugenbreite: 5 mm
Dicke Estrich: bis 75 mm
Menge: 30,000 m

**02.10 Trennfuge im Türbereich**
Bewegungsfuge in schwimmenden Estrich im Türbereich  als Feldbegrenzung und zur Trennung bei wechselnden Belägen, speziell für die Rohrdurchführung bei Heizestrich geeignet.
Alu-Fugenprofil mit Dämmstreifen und Austellfuß
Fugenbreite: bis 10 mm
Profilhöhe: bis 75 mm
Menge: 8,000 m

**02.11 Randdämmstreifen**
PE-Randdämmstreifen, 8 mm stark, 150 mm hoch beim Anschluss an aufgehende Bauteile als Entkopplung.
Menge: 400,000 m

**02.12 PE-Folie**
Bauseitig verlegte Dämmplatten mit FB-Heizleitungen oberseitig mit PE-Folie abdecken, Stöße mind. 10 cm überlappend, als Trennlage für nachfolgenden Estricheinbau.
Menge: 190,000 m²

**02.13 Abbindebeschleuniger als Zulage, 14 Tage**
Zulage für das Beimischen eines Abbindebeschleunigers, zur Erreichung der Verlegereife des Estrichs nach 14 Tagen. Es dürfen nur Erzeugnisse ohne rückfeuchtende Eigenschaften angeboten werden.
Estrichstärke bis max. 90mm
Menge: 190,000 m²

**02.14 Abbindebeschleuniger Estrichmehrstärke 10 mm**
Zulage zu dem in der Vorposition beschriebenen
Abbindebeschleuniger bei Estrichmehrstärken bis 10 mm.
Menge: 190,000 m²

**02.15 Gefälleestrich Bodenabläufe als Zulage**
Zulage zur Hauptposition für Ausbildung des
Estrichs mit Gefälle,einschl. Anarbeiten an Bodenablauf,
Abmessungen ca. 1,20 x 1,20 m

WC-Räume Gruppe
Haustechnikraum EG
Küche
Lager
Spühlküche
Menge: 4,000 Stk

**02.16 Einbau bauseitiger Bodenabläufe als Zulage**
Zulage zu Hauptposition für den Einbau bauseitig gelieferter Bodenabläufe DN 100 inkl. Abdichtungsflansche

Einbauort: UG 001, EG 002, 003
Menge: 4,000 Stk

**02.17 Einbau bauseitig gelieferter Bodenabläufe als Zulage**
Zulage zur Vorposition für das fachgerechte Einbauen bauseitig gelieferter Bodenabläufe DN 100

Einbauort: EG BT A1
Menge: 4,000 Stk

### Titel 03 Stundenlohnarbeiten

**03.1 Stundensatz Vorarbeiter**
Stundenlohnverrechnungssatz einschl. aller Nebenkosten für unvorhergesehene Arbeiten, welche nicht in den Positionen erfasst sind. Ausführung nur auf Anweisung der Bauleitung.
Berufsgruppe: Vorarbeiter
Menge: 10,000 h

**03.2 Stundensatz Fachwerker**
Stundenlohnverrechnungssatz einschl. aller Nebenkosten für unvorhergesehene Arbeiten, welche nicht in den Positionen erfasst sind. Ausführung nur auf Anweisung der Bauleitung.
Berufsgruppe: Fachwerker
Menge: 10,000 h

**03.3 Stundensatz Helfer**
Stundenlohnverrechnungssatz einschl. aller Nebenkosten für unvorhergesehene Arbeiten, welche nicht in den Positionen erfasst sind. Ausführung nur auf Anweisung der Bauleitung.
Berufsgruppe: Helfer
Menge: 10,000 h
